# RV 2026 Dachdeckerarbeiten
Angebotsaufforderung (GAEB DA XML 3.2, DA83)
Projekt: 65-87
Währung: EUR
Erstellt mit: AVAPLAN, AVAPLAN win64bit 23.2.2.3201, 27.10.2026

## Dachdeckerarbeiten
EP-Anteile: Löhne; Stoffe; Geräte; Sonstige

*Hinweis: Allgemein für alle Lose*
Allgemein:

Das folgende LV beinhaltet verschiedene Positionen, die
sich im Laufe der Zeit im Bereich Instandhaltung und Betrieb
ergeben haben. Es handelt sich um überschläglich
ermittelte Massenansätze die auf empirischen Werten
beruhen.

Ein Anspruch auf die aufgeführten Mengen bestehen
nicht. Mehr- oder Mindermengen können nicht geltend
gemacht werden.

Die Vertragslaufzeit wird für 1 Jahr geschlossen.
Siehe besondere Vertragsbedingungen Formblatt 614

Die städtischen Liegenschaften werden in 4 - in Worten
"vier" Lose aufgeteilt. Sie berücksichtigen die Lage in den
einzelnen Stadtteilen und beinhalten Schulen,
Turnhallen, Kindergärten Bürogebäude und sonstige
Gebäude. Auf Grund der Vielzahl an städtischen
Liegenschaften sollen maximal 1 - in Worten "eins"-
Lose an einen Auftragnehmer vergeben werden. Für die
Abgabe des Angebotes sind jedoch alle Lose anzubieten.
Die Arbeiten werden in den städtischen Liegenschaften
der einzelnen Lose im Stadtgebiet Koblenz anfallen.

Die Massenansätze verstehen sich als Summierung aller
anfallenden Arbeiten in einem Jahr. Es muss also bei
der Kalkulation davon ausgegangen werden, dass es sich
nicht um zusammenhängende Flächen bzw. Massenansätze
handelt, sondern um Teilmengen oder Teilleistungen.

Die Fahrtkosten für die An- und Abfahrten sind in die
Einheitspreise einzukalkulieren. Sie werden nicht
gesondert vergütet.

Die Nutzung sowie der Auf- und Abbau von erforderlichen
Gerüsten bis 3,50 m Arbeitshöhe ist in die Einheitspreise
einzukalkulieren. Gerüste mit einer Arbeitshöhe von über
3,50 m Arbeitshöhe werden in Absprache mit dem Auftraggeber
bauseits bereitgestellt.

Alle Positionen des LV´s verstehen sich als Lieferung
und Montage einschließlich Kleinmaterial, das zur
Erfüllung der Arbeiten erforderlich ist.
Die Kosten für die Entsorgung anfallender Schutt- und
Abfallmassen sind in die Einheitspreise
einzukalkulieren.

Für Notdiensteinsätze, auch in den Betriebsferien,
hat der Bieter einen Notdienst bereitzuhalten.
Innerhalb der regulären Arbeitszeit gelten die im LV vereinbarten
Einheitspreise. Außerhalb der regulären Arbeitszeiten
sowie an Sonn- und Feiertagen sind die am Ende der
einzelnen Lose aufgeführten prozentualen Zuschläge den
angebotenen Einheitspreisen an Ende der Rechnung
gesondert pauschal zu zurechnen. Die prozentualen
Zuschläge am Ende eines jeden Loses sind zwingend
auszufüllen.

Bei Gefahr in Verzug sind Notdiensteinsätze mit Reaktionszeit
von 2 h einzuhalten.

Dies ist bei der Kalkulation zu berücksichtigen und in
die Einheitspreise einzurechnen.

Die vorgesehenen Einzelaufträge werden bis zu einer
Grenze von 5.000 Euro netto erteilt. Bei Einzelaufträgen
zu Projektierungen in Höhe von 5.000 Euro bis 10.000 Euro
netto wird ein Angebot auf Grundlage der angebotenen
Einheitspreise erforderlich. Diese Projektierungen
werden in Einzelfällen gesondert beauftragt.

Nach Auftragserteilung vom ZGM werden Aufträge innerthalb
von 2 Wochen ausgeführt.
Falls der Umfang die angegebene Auftragssumme deutlich
überschreitet, halten Sie zeitnah mit dem jeweiligen
technischen Sachbearbeiter Rücksprache, um die Arbeiten
im Zeitraum von 4, maximal 6 Wochen abzuarbeiten.

Rechnungsstellung:
Es wird vereinbart für jede Liegenschaft eine gesonderte
Rechnungsstellung mit Angabe der AKS- Nummer und dem
Wartungsvertag auf Basis dieser Leistungsbeschreibung zu stellen.
Die Rechnungen sind ausschließlich elektronisch über den Zentralen
E-Rechnungseingang RLP (ZRE) zu übermitteln. Die Übermittlung hat
spätestens vier Wochen nach Ausführung zu erfolgen.
Seit dem 01.04.2025 sind Rechnungssteller verpflichtet, für sämtliche
Rechnungen im Zusammenhang mit öffentlichen Aufträgen und
Konzessionen in Rheinland-Pfalz elektronische Rechnungen zu übermitteln.
Es wird daher gebeten, ab sofort ausschließlich elektronische
Rechnungen über den Zentralen E-Rechnungseingang
Rheinland-Pfalz (ZRE) einzureichen.
Die Rechnungsunterlagen (z.B. Tagesberichte, Lieferscheine und
Prüfprotokolle) sind als begründende Anlagen in die E-Rechnung
zu integrieren und an folgende E-Mail-Adresse
ZRE-rlp@Poststelle.rlp.de  zu senden.

*Hinweis: Nachträge*
Nachträge nur in Abstimmung mit dem Auftraggeber.

Notwendige Positionen/Leistungen, welche im Leistungsverzeichnis

nicht abgefragt sind, werden mit folgendem Kalkulationssatz

angeboten und über die gesamte Laufzeit des Vertrages fixiert.

Nachtragspositionen sind als "liefern und montieren" anzubieten.

Einkaufspreis + Aufschlag in

'......................... %'

+ Arbeitszeit = Position "liefern & montieren".

### Titel 3 Los 3

*Hinweis: Gebäude Los 3*
Zu diesem Los gehören folgende Gebäude:
Siehe Anhang "Gebäudeliste nach Losen"

#### Titel 3.1 Reparaturarbeiten Klempner

*Hinweis: Fabrikate*
Die unten aufgeführten Fabrikatsangaben sind in mehrerern
städtischen Gebäuden eingebaut und daher zwingend
vorgegeben.
Die neutral ausgeschriebenen Positionen decken die übrigen Gebäude ab,
bei welchen die exakten Produkbeschreibungen nicht bekannt sind.
Hier sind die gewählten Fabrikate anzugeben.

**3.1.1 Dachrinnen reinigen bis 25,00 m**
Dachrinnen reinigen bis 25,00 m

Dachrinnen bis 25,00 m Gesamtlänge im anleiterebaren Bereich
reinigen und den Schutt entsorgen.
Menge: 143,000 m
DIN 276/2008: 0

**3.1.2 Dachrinnen reinigen ab 25,00 m**
Dachrinnen reinigen ab 25,00 m

Dachrinnen ab 25,00 m Gesamtlänge im anleiterbaren Bereich
reinigen und Schutt entsorgen.
Menge: 235,000 m
DIN 276/2008: 0

**3.1.3 Dachrinne schwer zugänglich**
Dachrinne schwer zugänglich

Schwer zugängliche Dachrinne mit Anseilgurt reinigen
einschl. Schuttentsorgung.
Menge: 76,000 m
DIN 276/2008: 0

**3.1.4 Dachrinne mit Hubwagen reinigen**
Dachrinne mit Hubwagen reinigen

Dachrinnen im schwer zugänglichen Bereich mit
Hubwagen bis 19,00 m reinigen, einschl. Schuttentsorgung. Die Miete des Hubwagens ist in den
Einheitspreis einzurechnen. Eine gesonderte vergütung erfolgt nicht.
Menge: 44,000 m
DIN 276/2008: 0

**3.1.5 Dachrinne im unzugänglichen Bereich**
Dachrinne im unzugänglichen Bereich

Dachrinne im unzugänglichen Bereich mit Dachdeckergerüst
als Stahlrohrgerüst, 70 cm Belagbreite, reinigen einschl.
Schuttentsorgung.
Abrechnung gem. Gerüstfläche
Menge: 60,000 m²
DIN 276/2008: 0

**3.1.6 Dachrinne demontieren**
Dachrinne demontieren

Vorhandene Dachrinne und Rundeisen in den Größen
5-10tlg. abreißen, herunterschaffen und entsorgen.
Die Leistung versteht sich einschl. aller anfallenden
Entsorgungs- , Transport- und Deponiegebühren.
Menge: 40,000 m
DIN 276/2008: 0

**3.1.7 Zinktraufblech aufnehmen**
Zinktraufblech aufnehmen

Zink-Traufblech in den Größen 20-40 cm aufnehmen, herunterschaffen und entsorgen.
Die Leistung versteht sich einschl. aller anfallenden
Entsorgungs- , Transport- und Deponiegebühren.
Menge: 40,000 m
DIN 276/2008: 0

**3.1.8 Dachrinne 5- 10 tlg. liefern u. montieren**
Dachrinne 5- 10 tlg. liefern u. montieren

Rinne aus Titanzink 0,7 mm halbrund, 5-10tlg, Zuschnitt
0,20 bis 0,40, einschl. verz. Rinnenhalter liefern und fachgerecht gem. DIN 18339 verlegen.
Die Leistung versteht einschl. Lieferung aller erforderlichen
Materialien.
Menge: 40,000 m
DIN 276/2008: 0

**3.1.9 Rinnen- Dila liefern u. montieren**
Rinnen- Dila liefern u. montieren

Rinnen- Dila, halbrund, 5-10tlg., liefern und einbauen
als Zulage zu Pos. 1.1.8
Menge: 3,000 St
DIN 276/2008: 0

**3.1.10 Rinneneckwinkel liefern und montieren**
Rinneneckwinkel liefern und montieren

Rinneneckwinkel aus Titanzink halbrund 5-10 tlg.,
liefern und einbauen als Zulage zu Pos. 1.1.8
Menge: 4,000 St
DIN 276/2008: 0

**3.1.11 Rinnenboden liefern und einbauen**
Rinnenboden liefern und einbauen

Rinnenboden Titanzink, halbrund, 5-10tlg., liefern
und einbauen, als Zulage zu Pos. 1.1.8
Menge: 3,000 St
DIN 276/2008: 0

**3.1.12 Traufblech liefern u. montieren**
Traufblech liefern u. montieren

Traufblech Titanzink, Zuschnitt bis 25,00 cm, liefern
und verlegen.
Menge: 40,000 m
DIN 276/2008: 0

**3.1.13 Traufblech liefern u. montieren**
Traufblech liefern u. montieren

Traufblech Aluminium, Zuschnitt bis 25,00 cm, liefern
und verlegen.
Menge: 40,000 m
DIN 276/2008: 0

**3.1.14 Traufblech liefern u. montieren**
Traufblech liefern u. montieren

Traufblech Titanzink, Zuschnitt bis 33 cm, liefern
und verlegen.
Menge: 15,000 m
DIN 276/2008: 0

**3.1.15 Traufblech liefern u. montieren**
Traufblech liefern u. montieren

Traufblech Aluminium, Zuschnitt bis 33 cm, liefern
und verlegen.
Menge: 15,000 m
DIN 276/2008: 0

**3.1.16 Regenfallrohr demontieren**
Regenfallrohr demontieren

Vorhandenes Regenfallrohr aufnehmen, herunterschaffen und entsorgen.
Die Leistung versteht sich einschl. aller anfallenden
Entsorgungs- , Transport- und Deponiegebühren.
Menge: 25,000 m
DIN 276/2008: 0

**3.1.17 Standrohr demontieren**
Standrohr demontieren

Vorhandenes Standrohr aufnehmen und entsorgen.
Die Leistung versteht sich einschl. aller anfallenden
Entsorgungs- , Transport- und Deponiegebühren.
Menge: 3,000 St
DIN 276/2008: 0

**3.1.18 Regenfallrohr liefern u. montieren**
Regenfallrohr liefern u. montieren

Regenfallrohr Titanzink, 100 bis 120 mm Durchmesser,
einschl. Rohrschellen liefern und einbauen.
Menge: 25,000 m
DIN 276/2008: 0

**3.1.19 Regenfallrohr lieferen u. montieren**
Regenfallrohr lieferen u. montieren

Regenfallrohr Titanzink, 60 bis 87 mm, einschl.
Rohrschellen liefern und montieren.
Menge: 15,000 m
DIN 276/2008: 0

**3.1.20 Rohrbogen als Zulage**
Rohrbogen als Zulage

Rohrbogen als Zulage, Titanzink, 10 bis 120 mm,
liefern und einbauen.
Menge: 3,000 St
DIN 276/2008: 0

**3.1.21 Rohrbogen liefern und montieren**
Rohrbogen liefern und montieren

Rohrbogen Titanzink 60 bis 87 mm, liefern und
einbauen, als Zulage
Menge: 3,000 St
DIN 276/2008: 0

**3.1.22 Schiebestück**
Schiebestück

Schiebestück mit Standrohrkappe, Titanzink,
liefern und einbauen.
Menge: 2,000 St
DIN 276/2008: 0

**3.1.23 GA-Standrohr**
GA-Standrohr

GA-Standrohr, D0100, 1m lang, einschl. Rohrschellen
liefern und einbauen. das Heranführen der Grundleitung
an das Standrohr erfolgt bauseits (falls notwendig)
Menge: 2,000 St
DIN 276/2008: 0

**3.1.24 Kehle / Wandanschluß aufnehmen**
Kehle / Wandanschluß aufnehmen

Vorhandene Kehle/Wandanschluß aus Zink 50 cm
aufnehmen, herunterschaffen und entsorgen.
Die Leistung versteht sich einschl. aller anfallenden
Entsorgungs- , Transport- und Deponiegebühren.
Menge: 6,000 m
DIN 276/2008: 0

**3.1.25 Kehle liefern und einbauen**
Kehle liefern und einbauen

Titanzink-Kehle, bis Zuschnitt 50 cm, 3 Abkantungen,
liefern und montieren
Menge: 6,000 m
DIN 276/2008: 0

**3.1.26 Kehle liefern und einbauen**
Kehle liefern und einbauen

Aluminium-Kehle, bis Zuschnitt 50 cm, 3 Abkantungen,
liefern und montieren
Menge: 6,000 m
DIN 276/2008: 0

**3.1.27 Mauerabdeckung aufnehmen**
Mauerabdeckung aufnehmen

Vorhandene Mauerabdeckung aus Zink bis 50 cm Zuschnitt
aufnehmen, herunterschaffen und entsorgen.
Die Leistung versteht sich einschl. aller anfallenden
Entsorgungs- , Transport- und Deponiegebühren.
Menge: 6,000 m
DIN 276/2008: 0

**3.1.28 Maueranbdeckung liefern u. montieren**
Maueranbdeckung liefern u. montieren

Mauerabdeckung aus Titanzink, Zuschnitt bis 50 cm
und 5 Abkantungen, liefern und fachgerecht einbauen,
einschl. Befestigung.
Menge: 6,000 m
DIN 276/2008: 0

**3.1.29 Maueranbdeckung liefern u. montieren**
Maueranbdeckung liefern u. montieren

Mauerabdeckung aus Aluminium, Zuschnitt bis 50 cm
und 5 Abkantungen, liefern und fachgerecht einbauen,
einschl. Befestigung.
Menge: 6,000 m
DIN 276/2008: 0

**3.1.30 Maueranbdeckung liefern u. montieren**
Maueranbdeckung liefern u. montieren

Mauerabdeckung aus Titanzink, Zuschnitt bis 33 cm
und 5 Abkantungen, liefern und fachgerecht einbauen,
einschl. Befestigung.
Menge: 5,000 m
DIN 276/2008: 0

**3.1.31 Maueranbdeckung liefern u. montieren**
Maueranbdeckung liefern u. montieren

Mauerabdeckung aus Aluminium, Zuschnitt bis 33 cm
und 5 Abkantungen, liefern und fachgerecht einbauen,
einschl. Befestigung.
Menge: 5,000 m
DIN 276/2008: 0

**3.1.32 Zinkstehfalz aufnehmen**
Zinkstehfalz aufnehmen

Vorhandene Zinkstehfalzeindeckung in der Dachfläche
teilweise aufnehmen, herunterschaffen und entsorgen als
Reparatur.
Menge: 6,000 m²
DIN 276/2008: 0

**3.1.33 Doppelstehfalz Dacheindeckung**
Doppelstehfalz Dacheindeckung

Dacheindeckung mit Titanzink in Doppel-Stehfalztechnik
mit Bändern, DBP "vorbewittert" in der vorhandenen Eindeckung
einbauen.
Menge: 6,000 m²
DIN 276/2008: 0

**3.1.34 Rinnenanschluß**
Rinnenanschluß

Rinne aus Titanzink 0,7 mm halbrund, 5 bis 10 tlg.,
Zuschnitt 0,33 m, einschl. verz. Rinnenhalter liefern
und fachgerecht an die vorhandene Rinne anschließen.
Menge: 6,000 St
DIN 276/2008: 0

**3.1.35 Rinnen-Dila Anschluß**
Rinnen-Dila

Rinnen-Dila, halbrund, 5-10tlg., liefern und an
vorhandene Rinne anschließen.
Menge: 2,000 St
DIN 276/2008: 0

**3.1.36 Rinnenwinkel Anschluß**
Rinnenwinkelanschluß

Rinnenwinkel aus Titanzink halbrund 5-10tlg., liefern
und an vorhandene Rinne anschließen.
Menge: 3,000 St
DIN 276/2008: 0

**3.1.37 Traufblech anschließen**
Traufblech anschließen

Traufblech Titanzink, Zuschnitt bis 25 cm, liefern
und an das vorhandene Traufblech anschließen.
Menge: 3,000 St
DIN 276/2008: 0

**3.1.38 Traufblech anschließen**
Traufblech anschließen

Traufblech Aluminium, Zuschnitt bis 25 cm, liefern
und an das vorhandene Traufblech anschließen.
Menge: 3,000 St
DIN 276/2008: 0

**3.1.39 Traufblech anschließen**
Traufblech anschließen

Traufblech Titanzink, Zuschnitt bis 33 cm, liefern
und an das vorhandene Traufblech anschließen.
Menge: 3,000 St
DIN 276/2008: 0

**3.1.40 Traufblech anschließen**
Traufblech anschließen

Traufblech Aluminium, Zuschnitt bis 33 cm, liefern
und an das vorhandene Traufblech anschließen.
Menge: 3,000 St
DIN 276/2008: 0

**3.1.41 Kupferrinne liefern u. montieren**
Kupferrinne liefern u. montieren

Rinne aus Kupfer 0,7 mm halbrund, 6-tlg. Zuschnitt
0,33 m, einschl. der kupfer-Rinnenhalter liefern
und fachgerecht gem. DIN 18339 verlegen.
Menge: 3,000 m
DIN 276/2008: 0

**3.1.42 Rinnen-Dila Kupfer**
Rinnen-Dila Kupfer

Rinnen-Dila aus Kupfer, halbrund, 6-tlg., liefern
und einbauen als Zulage
Menge: 1,000 St
DIN 276/2008: 0

**3.1.43 Rinnenwinkel Kupfer**
Rinnenwinkel Kupfer

Rinnenwinkel aus Kupfer, halbrund, 6-tlg., liefern
und einbauen, als Zulage
Menge: 1,000 St
DIN 276/2008: 0

**3.1.44 Rinnenboden aus Kupfer**
Rinnenboden aus Kupfer

Rinnenboden aus Kupfer, halbrund, 6tlg., liefern
und einbauen.
Menge: 1,000 St
DIN 276/2008: 0

**3.1.45 Kupferrinnenstutzen**
Kupferrinnenstutzen

Kupferrinnenstutzen rund 6tlg., D = 100 mm, liefern
und einbauen als Zulage.
Menge: 1,000 St
DIN 276/2008: 0

**3.1.46 Kupfertraufblech**
Kupfertraufblech

Traufblech, Kupfer, Zuschnitt bis 25 cm, liefern und
verlegen.
Menge: 3,000 m
DIN 276/2008: 0

**3.1.47 Kupfertraufblech**
Kupfertraufblech

Traufblech, Kupfer, Zuschnitt bis 33 cm, liefern und
verlegen.
Menge: 3,000 m
DIN 276/2008: 0

**3.1.48 Rohrbogen Kupfer**
Rohrbogen Kupfer

Rohr-Bogen, Kupfer, 60°/100 mm liefern und einbauen,
als Zulage.
Menge: 1,000 St
DIN 276/2008: 0

**3.1.49 Regenfallrohr kupfer**
Regenfallrohr Kupfer

Regenfallrohr, Kupfer, d= 100 mm, einschl. Rohrschellen
liefern und einbauen.
Menge: 3,000 m
DIN 276/2008: 0

#### Titel 3.2 Reparaturarbeiten Bitumen

*Hinweis: Fabrikate*
Die unten aufgeführten Fabrikatsangaben sind in mehrerern
städtischen Gebäuden eingebaut und daher zwingend
vorgegeben.
Die neutral ausgeschriebenen Positionen decken die übrigen Gebäude ab,
bei welchen die exakten Produkbeschreibungen nicht bekannt sind.
Hier sind die gewählten Fabrikate anzugeben.

**3.2.1 Kiesschüttung umschauffeln**
Kiesschüttung umschauffeln

Vorhandene Kiesschüttung umschauffeln und seitlich
lagern. Nach fertigstellung der Abdichtungsarbeiten
wieder gleichmäßig aufbringen.
Menge: 114,000 m²
DIN 276/2008: 0

**3.2.2 Kiesschüttung entfernen**
Kiesschüttung entfernen

Kiesschüttung, Körnung 16/32, d=6cm vom Dach
entfernen und entsorgen.
Alle anfallenden Kosten für Entsorgung, Transport und Deponiegebühren sind in den Einheitspreis einzurechnen.
Menge: 28,000 m²
DIN 276/2008: 0

**3.2.3 Kiesspreßdach abstoßen**
Kiesspreßdach abstoßen

Vorhandenes Kiesspreßdach abstoßen herunterschaffen und
entsorgen.
Alle anfallenden Kosten für Entsorgung, Transport und Deponiegebühren sind in den Einheitspreis einzurechnen.
Menge: 15,000 m²
DIN 276/2008: 0

**3.2.4 Waschbetonplattenbelag**
Waschbetonplattenbelag

Alten Terrassenaufbau aus Waschbetonplatten bis
5 cm stark, abheben, seitlich lagern und später wieder
fachgerecht auf die vorhandenen Gummilager verlegen.
Menge: 45,000 m²
DIN 276/2008: 0

**3.2.5 Lichtkuppelanschlüsse**
Lichtkuppelanschlüsse

Vorhandene Wand-/Kamin und Lichtkuppelanschlüsse
ca. 20 cm hoch, einschl. einem Alu-Wandprofil abreißen,
herunterschaffen und entsorgen.
Alle anfallenden Kosten für Entsorgung, Transport und Deponiegebühren sind in den Einheitspreis einzurechnen.
Menge: 10,000 m
DIN 276/2008: 0

**3.2.6 Dachgully demontieren**
Dachgully demontieren

Vorhandene Dachgully´s demontieren und entsorgen.
Alle anfallenden Kosten für Entsorgung, Transport und Deponiegebühren sind in den Einheitspreis einzurechnen.
Menge: 4,000 St
DIN 276/2008: 0

**3.2.7 Dunstrohre demontieren**
Dunstrohre  demontieren

Vorhandene Dunstrohre Sanitärlüfter ausbauen und entsorgen.
Alle anfallenden Kosten für Entsorgung, Transport und Deponiegebühren sind in den Einheitspreis einzurechnen.
Menge: 4,000 St
DIN 276/2008: 0

**3.2.8 Alu-Flachdach-Abschlußprofil**
Alu-Flachdach-Abschlußprofil

Alu-Flachdach-Abschlußprofil abreißen, zur Wiederverwendung seitlich lagern und nach Fertigstellung
der Arbeiten montieren.
Menge: 15,000 m
DIN 276/2008: 0

**3.2.9 Blitzschutzanlage demontieren**
Blitzschutzanlage demontieren

Vorhandene Blitzschutzanlage demontieren, zwischenlagern und nach Fertigstellung der Arbeiten wieder
montieren.
Menge: 10,000 m
DIN 276/2008: 0

**3.2.10 Holzschalung ausbauen**
Holzschalung ausbauen

Kleinflächen-Holzschalung ausbauen und entsorgen,
neue Schalung liefern und dicht gestoßen verlegen.
Alle anfallenden Kosten für Entsorgung, Transport und Deponiegebühren sind in den Einheitspreis einzurechnen.
Menge: 6,000 m²
DIN 276/2008: 0

**3.2.11 Dachschlung nachnageln**
Dachschalung wieder befestigen

Dachschalung überprüfen und neu befestigen.
Menge: 20,000 m²
DIN 276/2008: 0

**3.2.12 Bitumenschichten entfernen**
Bitumenschichten entfernen

Mehrere Bitumenlagen auf Beton verlegt, abstoßen
herunterschaffen und entsorgen.
Alle anfallenden Kosten für Entsorgung, Transport und Deponiegebühren sind in den Einheitspreis einzurechnen.
Menge: 28,000 m²
DIN 276/2008: 0

**3.2.13 Dachfläche abkehren**
Dachfläche abkehren

Dachfläche reinigen durch scharfes Abkehren mit einem
Besen, den anfallenden Schutt entsorgen.
Alle anfallenden Kosten für Entsorgung, Transport und Deponiegebühren sind in den Einheitspreis einzurechnen.
Menge: 28,000 m²
DIN 276/2008: 0

**3.2.14 Voranstrich Dachrand**
Voranstrich Dachrand

Voranstrich am Dachrand als Zuzlage, Flächen am Dachrand

der Attika, Wänden Oberlichtern o.ä. vorstreichen mit einem

bituminösen Voranstrich als Haftgrund, für die Verklebung

weiterer Abdichtungen. Verbrauch 300 g/m²

Angebotenes Fabrikat: '.....................................................'
Menge: 28,000 m²
DIN 276/2008: 0

**3.2.15 Voranstrich auf Wandflächen**
Voranstrich auf Wandflächen

Voranstrich auf wandflächen. Trockene und gereinigte

Wandfläche mit Bitumenvoranstrich vorstreichen.

Verbrauch: 350 g/m²

Angebotenes Fabrikat: '...............................................'
Menge: 28,000 m²
DIN 276/2008: 0

**3.2.16 Elastomer-Schweißbahn 10,00 m²**
Elastomerbitumen-Schweißbahn

PYE-PV 200 S5 talkum. Elastomerbitumen-Schweißbahn,

liefern und nach Werksvorschrift aufschweißen. bis 10 m²

Reparaturfläche.

angebotenes Fabrikat: '.........................................'
Menge: 28,000 m²
DIN 276/2008: 0

**3.2.17 Elastomerbahn blgrü 10,00 m²**
Elastomerbitumenschweißbahn blaugrün

PYE PV 200 S5 blaugrün Elastomer-

bitumen-Schweißbahn, liefern und nach Werksvorschrift

aufschweißen bis 10,00 m² Reparaturfläche.

Oder gleichwertig

Angebotenes Fabrikat: '.................................................'
Menge: 30,000 m²
DIN 276/2008: 0

**3.2.18 Elastomerbahn blgrü 20,00 m²**
Elastomerbitumenschweißbahn blaugrün

PYE PV 200 S5 blaugrün Elastomer-

bitumen-Schweißbahn, liefern und nach Werksvorschrift

aufschweißen bis 20,00 m² Reparaturfläche.

Oder gleichwertig

Angebotenes Fabrikat: '.................................................'
Menge: 60,000 m²
DIN 276/2008: 0

**3.2.19 Elastomer-Schweißbahn 20,00 m²**
Elastomerbitumen-Schweißbahn

PYE-PV 200 S5 talkum. Elastomerbitumen-Schweißbahn,

liefern und nach Werksvorschrift aufschweißen. bis 20 m²

Reparaturfläche.

angebotenes Fabrikat: '.........................................'
Menge: 60,000 m²
DIN 276/2008: 0

**3.2.20 Elastomer-Schweißbahn ü 20,00 m²**
Elastomerbitumen-Schweißbahn

PYE-PV 200 S5 talkum. Elastomerbitumen-Schweißbahn,

liefern und nach Werksvorschrift aufschweißen. über 20 m²

Reparaturfläche.

angebotenes Fabrikat: '.........................................'
Menge: 90,000 m²
DIN 276/2008: 0

**3.2.21 Elastomerbahn blgrü ü 20,00 m²**
Elastomerbitumenschweißbahn blaugrün

PYE PV 200 S5 blaugrün Elastomer-

bitumen-Schweißbahn, liefern und nach Werksvorschrift

aufschweißen über 20,00 m² Reparaturfläche.

Oder gleichwertig

Angebotenes Fabrikat: '.................................................'
Menge: 90,000 m²
DIN 276/2008: 0

**3.2.22 Zulagestreifen Zuschnitt 33 cm**
Zulagestreifen 33 cm Zuschnitt

Zulagestreifen PYE PV 200 S5 talkum. 33 cm Zuschnitt
liefern und nach Werksvorschrift aufschweißen.
Menge: 15,000 m
DIN 276/2008: 0

**3.2.23 Zulagestreifen Zuschnitt 50 cm**
Zulagestreifen Zuschnitt 50 cm

Zulagestreifen PYE PV 200 S5 talkum. 50 cm Zuschnitt
liefern und nach Werksvorschrift aufschweißen.
Menge: 15,000 m
DIN 276/2008: 0

**3.2.24 Wandanschluß**
Wandanschluß

Wandanschluß wie folgt herstellen, Hartschaumkeil PUR 5/5 cm
verlegen. Zulagestreifen PYE talkumiert bis 33 cm Zuschnitt
und Zulagestreifen PYE grün Zuschnitt bis 50 cm anschweißen.
Alu-Wandanschlußprofil W 4 andübeln und dauerelastisch
versiegeln.
Menge: 15,000 m
DIN 276/2008: 0

**3.2.25 Einlaufgully liefern u. montieren**
Einlaufgully senkrecht

Gully, senkrecht, NW 100, wärmegedämmt,

liefern uns fachgerecht einbauen.

Fabrikat. Essmann oder gleichwertig

Angebotenes Fabrikat: '................................................'
Menge: 4,000 St
DIN 276/2008: 0

**3.2.26 Einlaufgully abgewinkelt**
Einlaufgully abgewinkelt

Gully, abgewinkelt, NW 100, wärmegedämmt,

liefern uns fachgerecht einbauen.

Fabrikat Essmann oder gleichwertig

Angebotenes Fabrikat: '................................................'
Menge: 3,000 St
DIN 276/2008: 0

**3.2.27 PV 200 PYE S5 liefern**
PV 200 PYE S5 liefern

PV 200 PYE S5 talumiert  zu Reparaturzwecken liefern
Menge: 3,000 m²
DIN 276/2008: 0

**3.2.28 PV 200 PYE S5 Blaugrün liefern**
PV 200 PYE S5 Blaugrün liefern

PV 200 PYE S5 Blaugrün zu Reparaturzwecken liefern.
Menge: 3,000 m²
DIN 276/2008: 0

**3.2.29 Bitumendachbahn liefern**
Bitumendachbahn liefern

PP-Vlies zu Reparaturzwecken liefern.

Oder gleichwertig

Angebotenes Fabrikat: '....................................................'
Menge: 3,000 m²
DIN 276/2008: 0

**3.2.30 Bitumendachbahn liefern**
Bitumendachbahn liefern

SK (Selbstklebebahn) zu Reparaturzwecken liefern.

Oder gleichwertig

Angebotenes Fabrikat: '....................................................'
Menge: 5,000 m²
DIN 276/2008: 0

**3.2.31 Bitumendachbahn liefern**
Bitumendachbahn liefern

grün beschiefert zu Reparaturzwecken liefern.

Oder gleichwertig

Angebotenes Fabrikat: '....................................................'
Menge: 5,000 m²
DIN 276/2008: 0

#### Titel 3.3 Reparaturarbeiten Folie

*Hinweis: Fabrikate*
Die unten aufgeführten Fabrikatsangaben sind in mehrerern
städtischen Gebäuden eingebaut und daher zwingend
vorgegeben.
Die neutral ausgeschriebenen Positionen decken die übrigen Gebäude ab,
bei welchen die exakten Produkbeschreibungen nicht bekannt sind.
Hier sind die gewählten Fabrikate anzugeben.

**3.3.1 Schutzflies liefern u. verlegen 10,00 m²**
Schutzflies liefern u. verlegen

Schutzflies, B 2-300 gr., 2 mm dick, lose nach

Werksvorschrift verlegen bis 10,00 m² Reparaturfläche.

Angebotenes Fabrikat: '.............................................'
Menge: 35,000 m²
DIN 276/2008: 0

**3.3.2 Dachabdichtung verschweißt 10,00 m²**
Dachabdichtung verschweißt

Dachabdichtung aus Dichtungsbahn, bitumen,-

mineralöl- und verrottungsbeständig, wurzelfest,

UV-stabil, 1,5 mm dick, Farbe schwarz, homogen

verscheißen bis 10,00 m² Reparaturfläche.

Angebotenes Fabrikat : '....................................'
Menge: 35,000 m²
DIN 276/2008: 0

**3.3.3 Dachabd. mech. befestigt 10,00 m²**
Dachabdichtung mech. befestigt

Dachabdichtung aus Dichtungsbahn, bitumen,-

mineralöl- und verrottungsbeständig, wurzelfest,

UV-stabil, 1,5 mm dick, Farbe schwarz, mechanisch

befestigt verlegen. Nähte u. Stöße mit Quell-

schweißmittel homogen verschweißen bis 10,00 m²

Reparaturfläche.

Angebotenes Fabrikat : '.........................................'
Menge: 35,000 m²
DIN 276/2008: 0

**3.3.4 Schutzflies liefern u. verlegen 20,00 m2**
Schutzflies liefern u. verlegen

PES Schutzflies, B 2-300 gr., 2 mm dick, lose nach

Werksvorschrift verlegen bis 20,00 m² Reparaturfläche.

Angebotenes Fabrikat: '.............................................'
Menge: 60,000 m²
DIN 276/2008: 0

**3.3.5 Abdichtung lose bis 20,00 m²**
Dachabdichtungsbahn

Dachabdichtung aus IB-Dichtungsbahn,
bitumen-, mineralöl- und verrottungsbeständig,
wurzelfest, UV-stabil, 1,5 mm dick, Farbe schwarz,
lose verlegen. Nähte u. Stöße mit Quellschweißmittel
homogen verschweißen. Fläche bis 20,00 m²
Reparaturfläche.
Menge: 60,000 m²
DIN 276/2008: 0

**3.3.6 Abdichtung befst. bis 10,00 m²**
Dachabdichtungsbahn

Dachabdichtung aus IB-Dichtungsbahn,
bitumen-, mineralöl- und verrottungsbeständig,
wurzelfest, UV-stabil, 1,5 mm dick, Farbe schwarz,
mech. befestigt verlegen. Nähte u. Stöße mit Quellschweißmittel homogen verschweißen. Fläche bis
10,00 m² Reparaturfläche.
Menge: 60,000 m²
DIN 276/2008: 0

**3.3.7 Verbundblech, Zuschnitt 100 mm**
Verbundblech, Zuschnitt 100 mm
Verbundblech, Zuschnitt 100 mm, 1 Kantung,
durch Aufschrauben befestigen und Dachhaut anschließen.
Menge: 25,000 m
DIN 276/2008: 0

**3.3.8 Wandanschluß**
Wandanschluß

Wandanschluß aus Verbundblech, Zuschnitt
250 mm, 2 mal gekantet, befestigt, Fuge ,mit Dichtmasse ausfüllen, und Dachhaut aufschweißen.
Menge: 25,000 m
DIN 276/2008: 0

**3.3.9 Traufblech**
Traufblech

Traufblech aus Verbundblech, Zuschnitt
200 mm, 2 Kantungen, durch Aufschrauben befestigen
und Dachhaut anschließen.
Menge: 25,000 m
DIN 276/2008: 0

**3.3.10 Ortgangblech**
Ortgangblech

Ortgangblech aus Verbundblech, Zuschnitt
250 mm, 3 kantungen, durch Aufschrauben befestigen
und Dachhaut anschließen.
Menge: 3,000 m
DIN 276/2008: 0

**3.3.11 Dachgully anschließen**
Dachgully anschließen

Vorhandenen Dachgully an die Dachhaut fachgerecht
anschließen.
Menge: 4,000 St
DIN 276/2008: 0

**3.3.12 Durchdringung bis 15 cm**
Durchdringung bis 15 cm

Durchdringung bis 15 cm im Durchmesser IB-
Manschette und Warmformflansch an die Dachhaut anschließen.
Menge: 2,000 St
DIN 276/2008: 0

**3.3.13 Lichtkuppelkranz**
Lichtkuppelkranz

Lichtkuppelkranz mit Verbundblech
Zuschnitt 330 mm, 2 Kantungen, Befestigung
durch Aufschrauben, einschl. Anschluß an die
Dachhaut.
Menge: 8,000 m
DIN 276/2008: 0

**3.3.14 Lieferung Folie f. Reparatur**
Lieferung Folie f. Reparatur

Folie - 1,5 mm stark, zu Reparaturzwecken liefern und eibauen.
Menge: 3,000 m²
DIN 276/2008: 0

**3.3.15 Lieferung Flüssigfolie**
Lieferung Flüssigfolie

Flüssigfolie zu Reparaturzwecken liefern und eibauen.
Menge: 6,000 kg
DIN 276/2008: 0

**3.3.16 Lieferung Quellschweißmittel liefern**
Lieferung Quellschweißmittel

Quellschweißmittel zu Reparaturzwecken liefern.
Menge: 2,000 kg
DIN 276/2008: 0

**3.3.17 Lieferung Dichtungsbahn liefern**
Lieferung Dichtungsbahn

Ib Standart Dichtungsbahn 1,5 mm
zu Reparaturzwecken liefern.
Menge: 3,000 m²
DIN 276/2008: 0

**3.3.18 Lieferung Kleber**
Lieferung Kleber

Kleber R 101/B zu Reparaturzwecken
liefern.
Menge: 2,000 kg
DIN 276/2008: 0

**3.3.19 Lieferung Verbundblech**
Lieferung Verbundblech

Verbundblechtafel schwarz liefern.
Menge: 2,000 m²
DIN 276/2008: 0

#### Titel 3.4 Reparaturarbeiten Schiefer

*Hinweis: Fabrikate*
Die unten aufgeführten Fabrikatsangaben sind in mehrerern
städtischen Gebäuden eingebaut und daher zwingend
vorgegeben.
Die neutral ausgeschriebenen Positionen decken die übrigen Gebäude ab,
bei welchen die exakten Produkbeschreibungen nicht bekannt sind.
Hier sind die gewählten Fabrikate anzugeben.

**3.4.1 Schieferdeckung aufnehmen 5,00 m²**
Schieferdeckung aufnehmen

Vorhandene Dachdeckung aus Naturschiefer und Dachdichtung aus Bitumendachbahn von der gesamten
Dachfläche incl. Gaupen und Kaminköpfen abnehmen,
die Befestigungselemete entnageln und den Schutt entsorgen
bis 5 m² Reparaturfläche.
Menge: 5,000 m²
DIN 276/2008: 0

**3.4.2 Schieferdeckung aufnehmen > 5,00 m²**
Schieferdeckung aufnehmen

Vorhandene Dachdeckung aus Naturschiefer und Dachdichtung aus Abdichtungsbahn von der gesamten
Dachfläche incl. Gaupen und Kaminköpfen abnehmen,
die Befestigungselemete entnageln und den Schutt entsorgen
über 5 m² Reparaturfläche.
Menge: 10,000 m²
DIN 276/2008: 0

**3.4.3 Naturschieferfuß aufdecken**
Naturschieferfuß aufdecken

Naturschieferfuß ca. 30 cm hoch aufdecken, brauchbares Material seitlich zur Wiederverwendung lagern.
Schutt herrunterschaffen und entsorgen.
Die Entsorgung beinhaltet sämtliche Kosten für
Entsorgung, Transport und Deponiekosten.
Menge: 4,000 m
DIN 276/2008: 0

**3.4.4 Naturschieferortgang aufdecken**
Naturschieferortgang aufdecken

Naturschieferortgang ca. 50 cm breit aufdecken, brauchbares Material seitlich zur Wiederverlegung lagern.
Schutt herrunterschaffen und entsorgen.
Die Entsorgung beinhaltet sämtliche Kosten für
Entsorgung, Transport und Deponiekosten.
Menge: 4,000 m
DIN 276/2008: 0

**3.4.5 Zinkkehle aufdecken**
Zinkkehle aufdecken

Naturschiefer auf Zinkkehle ca. 30 cm breit aufdecken,
brauchbares Material seitlich zur Wiederverlegung lagern.
Schutt herrunterschaffen und entsorgen.
Die Entsorgung beinhaltet sämtliche Kosten für
Entsorgung, Transport und Deponiekosten.
Menge: 4,000 m
DIN 276/2008: 0

**3.4.6 Naturschieferfirst aufdecken**
Naturschieferfirst aufdecken

Naturschieferfirst ca. 30 cm hoch aufdecken, brauchbares Material seitlich zur Wiederverlegung lagern.
Schutt herrunterschaffen und entsorgen.
Die Entsorgung beinhaltet sämtliche Kosten für
Entsorgung, Transport und Deponiekosten.
Menge: 4,000 m
DIN 276/2008: 0

**3.4.7 Schneefanggitter demontieren**
Schneefanggitter demontieren

Schneefanggitter demontieren und samt Stützfüßen entsorgen.
Die Entsorgung beinhaltet sämtliche Kosten für
Entsorgung, Transport und Deponiekosten.
Menge: 6,000 m
DIN 276/2008: 0

**3.4.8 Dachpappe aufnehmen**
Dachpappe aufnehmen

Dachfläche - Dachpappe von Schalung aufnehmen
und fachgerecht entsorgen.
Die Entsorgung beinhaltet sämtliche Kosten für
Entsorgung, Transport und Deponiekosten.
Menge: 8,000 m²
DIN 276/2008: 0

**3.4.9 Dachhaken demontieren**
Dachhaken demontieren

Vorhandene Dachhaken demontieren und entsorgen.
Die Entsorgung beinhaltet sämtliche Kosten für
Entsorgung, Transport und Deponiekosten.
Menge: 8,000 St
DIN 276/2008: 0

**3.4.10 Strangentlüfter demontieren**
Strangentlüfter demontieren

Vorhandene Strangentlüfter demontieren und entsorgen.
Die Entsorgung beinhaltet sämtliche Kosten für
Entsorgung, Transport und Deponiekosten.
Menge: 4,000 St
DIN 276/2008: 0

**3.4.11 Altdeutsche Deckung**
Altdeutsche Deckung bis 1,00 m²

Steingröße 1/16 tel, mit normalen Hieb in der bestehenden
Dachdeckung eindecken.
Reparaturflächen bis 1,00 m²
Menge: 6,000 m²
DIN 276/2008: 0

**3.4.12 Altdeutsche Deckung über 1,00 m²**
Altdeutsche Deckung über 1,00 m²

Steingröße 1/16 tel, mit normalen Hieb in der bestehenden
Dachdeckung eindecken.
Reparaturflächen über 1,00 m²
Menge: 6,000 m²
DIN 276/2008: 0

**3.4.13 Altdeutsche Deckung bis 1,00 m²**
Altdeutsche Deckung bis 1,00 m²

Steingröße 1/12 tel, mit normalen Hieb in der bestehenden
Dachdeckung eindecken.
Reparaturflächen bis 1,00 m²
Menge: 3,000 m²
DIN 276/2008: 0

**3.4.14 Altdeutsche Deckung über 1,00 m²**
Altdeutsche Deckung über 1,00 m²

Steingröße 1/12 tel, mit normalen Hieb in der bestehenden
Dachdeckung eindecken.
Reparaturflächen über 1,00 m²
Menge: 3,000 m²
DIN 276/2008: 0

**3.4.15 Eingebundenes Anfang- od. Endort**
Eingebundenes Anfang- od. Endort

Eingebundenes Anfang- oder Endort herstellen. Die
Ort- u. Stichsteine sind mir rundem Rücken herzustellen.
Endort als Doppelort.
Menge: 10,000 m
DIN 276/2008: 0

**3.4.16 Traufen als eingeb. Fußdeckung**
Traufen als eingeb. Fußdeckung

Traufen als eingebundene Fußdeckung bestehend
aus Fuß- und Gebindeplatten, passend zur Altdeutschen
Deckung ausbilden. Befestigung mit mind. drei feuerverzinkten Schiefernägeln.
Menge: 10,000 m
DIN 276/2008: 0

**3.4.17 First als eingeb.Firstdeckung**
First als eingeb.Firstdeckung

First als eingebundene Firstdeckung zurichten
und eindecken, sowie mit einem durchgehenden
Firstabschlußgebinde waagerecht einbinden.
Befestigung mit verzinkten, Konischen Schiefernägeln 25/35.
Menge: 8,000 m²
DIN 276/2008: 0

**3.4.18 Kehle als Hauptkehle**
Kehle als Hauptkehle

Kehle als Hauptkehle
Kehle eindecken als eingebundene linke oder
rechte Hauptkehle. Kehlsteine mit rundem Hieb.
Als Zulage zur Dachfläche.
Menge: 7,000 m
DIN 276/2008: 0

**3.4.19 Kehle als Wangenkehle**
Kehle als Wangenkehle

Kehle als Wangenkehle
Kehle eindecken als eingebundene linke oder
rechte Wangenkehle mit rundem Rücken.
Als Zulage zur Dachfläche.
Menge: 7,000 m
DIN 276/2008: 0

**3.4.20 Kehle als Wandkehle**
Kehle als Wandkehle

Kehle als Wandkehle
Kehle eindecken als eingebundene linke oder
rechte Wandkehle mit Kehlsteinen 40/13 cm
Als Zulage zur Dachfläche.
Menge: 4,000 m
DIN 276/2008: 0

**3.4.21 Schieferband**
Schieferband

Schiferband mit 1/8 tel. Naturschiefer fachgerecht
eindecken.
Menge: 3,000 m
DIN 276/2008: 0

**3.4.22 Lieferung Sturmhaken**
Lieferung Sturmhaken

Sturmhaken V 2A 12 cm lang zu Reparaturzwecken liefern.
Menge: 286,000 St
DIN 276/2008: 0

**3.4.23 Lieferung Naturschiefer 1/8 tel**
Lieferung Naturschiefer 1/8 tel

Naturschiefer behauen 1/8 tel zu Reparaturzwecken liefern.
Menge: 60,000 St
DIN 276/2008: 0

**3.4.24 Lieferung Naturschiefer 1/12 tel**
Lieferung Naturschiefer 1/12 tel

Naturschiefer behauen 1/12 tel  zu Reparaturzwecken liefern.
Menge: 60,000 St
DIN 276/2008: 0

**3.4.25 Lieferung Naturschiefer 60x30 cm**
Lieferung Naturschiefer 60x30 cm

Naturschiefer 60x30 cm zu Reparaturzwecken liefern.
Menge: 60,000 St
DIN 276/2008: 0

**3.4.26 Lieferung Naturschiefer 40x20 cm**
Lieferung Naturschiefer 40x20 cm

Naturschiefer 40x20 cm zu Reparaturzwecken liefern.
Menge: 60,000 St
DIN 276/2008: 0

**3.4.27 Lieferung Naturschiefer 30x20 cm**
Lieferung Naturschiefer 30x20 cm

Naturschiefer 30 x 20 cm zu Reparaturzwecken liefern
Menge: 60,000 St
DIN 276/2008: 0

**3.4.28 Schiefer- Reparatur- Haken liefern**
Schiefer- Reparatur- Haken liefern

Schiefer-Reparatur-Haken Kupfer 120 lang zu Reparaturzwecken liefern.
Menge: 286,000 St
DIN 276/2008: 0

**3.4.29 Lieferung Naturschiefer**
Lieferung Naturschiefer

Naturschiefer 30x30 cm zu Reparaturzwecken liefern.
Menge: 60,000 St
DIN 276/2008: 0

*Hinweis: Arbeiten mit Asbesthaltigen Materialien*
Vorbemerkung
Einhaltung der TRGS 519 bei Instandhaltungsarbeiten Qualifikation:
Alle Arbeiten an asbesthaltigen Bauteilen ( z.B. Asbestzement-Dachplatten)
dürfen nur von Fachbetrieben ausgeführt werden, die über die notwendige
Sachkunde gemäß TRGS 519 Anlage 4C verfügen. Ein entsprechender Nachweis
ist bei Angebotsabgabe abzugeben.

Anzeigepflicht: Das ausführende Unternehmen hat die Arbeiten vor Beginn
(bei Arbeiten geringen Umfangs) der zuständigen Behörde sowie der
Berufsgenossenschaft schriftlich anzuzeigen.

Arbeitsweise: Es gilt ein striktes Bearbeitungsverbot mit schnelllaufenden
Maschinen (Flexen, Bohren, Schleife).
Die Platten sind zerstörungsfrei auszubauen.
Staubentwicklung ist durch Befeuchten und mit staubbindenden Mitteln
(z.B. Netzwasser) zu minimieren.
Arbeitssicherheit: Die Baustelle ist abzusperren und als Asbestbereich zu
kennzeichnen. Persönliche Schutzausrüstung (PSA) inkl. Atemschutz
(P2/P3) und Einwegschutzanzüge sind gemäß Gefährdungsbeurteilung
bereitzustellen.

Verpackung & Entsorgung: Das Material ist noch auf dem Dach bzw. unmittelbar
am Entstehungsort staubdicht in zugelassene, gekennzeichnete Big-Bags zu
verpacken. Die Entsorgung erfolgt nach den geltenden abfallrechtlichen
Bestimmungen; die Entsorgungsnachweise sind der Schlussrechnung
beizufügen.

#### Titel 3.5 Reparaturarbeiten Asbestdachplatten

*Hinweis: Fabrikate*
Die unten aufgeführten Fabrikatsangaben sind in mehrerern
städtischen Gebäuden eingebaut und daher zwingend
vorgegeben.
Die neutral ausgeschriebenen Positionen decken die übrigen Gebäude ab,
bei welchen die exakten Produkbeschreibungen nicht bekannt sind.
Hier sind die gewählten Fabrikate anzugeben.

**3.5.1 Unternehmensanzeige**
für die Arbeiten nach TRGS 519,
Jede Maßnahme ist vor Beginn bei der zuständigen Behörde
(Gewerbeaufsicht/Berufsgenossenschaft) anzuzeigen.
Menge: 1,000 St
DIN 276/2008: 0

**3.5.2 Bereitstellung der Persönlichen Schutzausrüstung (PSA)**
von Einmal-Schutzausrüstung (Typ 5/6) und Atemschutz
(mind. P2-Filter)
Die Schutzausrüstung ist nach den Arbeiten fachgerecht zu entsorgen.
Menge: 1,000 St
DIN 276/2008: 0

**3.5.3 Dach/Fassadenplatten entsorgen bis Format 40cm / 60cm**
Asbestzement-Fassadenplatten gemäß
Vorschrift nach TGRS 51, Zuordnung
asbesthaltig, verpacken und entsorgen.
Einschließlich Entsorgungskosten und Deponiegebühren.
Menge: 1,000 St
DIN 276/2008: 0

**3.5.4 Fassadenplatten entsorgen 70cm / 125 cm**
Asbestzement-Fassadenplatten gemäß
Vorschrift nach TGRS 51, Zuordnung
asbesthaltig, verpacken und entsorgen.
Einschließlich Entsorgungskosten und Deponiegebühren.
Menge: 1,000 St
DIN 276/2008: 0

**3.5.5 Wellplatten entsorgen bis 80 cm länge / 100cm breite**
Asbestzement-Fassadenplatten gemäß
Vorschrift nach TGRS 51, Zuordnung
asbesthaltig, verpacken und entsorgen.
Einschließlich Entsorgungskosten und Deponiegebühren.
Menge: 1,000 St
DIN 276/2008: 0

**3.5.6 Wellplatten entsorgen bis 150 cm länge / 100cm breite**
Asbestzement-Fassadenplatten gemäß
Vorschrift nach TGRS 51, Zuordnung
asbesthaltig, verpacken und entsorgen.
Einschließlich Entsorgungskosten und Deponiegebühren.
Menge: 1,000 St
DIN 276/2008: 0

**3.5.7 Wellplatten entsorgen bis 250 cm länge / 100 cm breite**
Asbestzement-Fassadenplatten gemäß
Vorschrift nach TGRS 51, Zuordnung
asbesthaltig, verpacken und entsorgen.
Einschließlich Entsorgungskosten und Deponiegebühren.
Menge: 1,000 St
DIN 276/2008: 0

**3.5.8 Form und Anschlußstücker entsorgen bis 100 cm**
Asbestzement-Fassadenplatten gemäß
Vorschrift nach TGRS 51, Zuordnung
asbesthaltig, verpacken und entsorgen.
Einschließlich Entsorgungskosten und Deponiegebühren.
Menge: 1,000 St
DIN 276/2008: 0

**3.5.9 Asbestdachplatten aufnehmen + entsorgen**
Asbestdachplatten aufnehmen + entsorgen

Asbestdachplatten 30/30 cm nach den Richtlinien
der TRGS 512 aufnehmen, verpacken und fachgerecht
entsorgen. Der entsprechende Entsorgungsnachweis ist
jeder Rechnung beizufügen.
Alle Kosten für Entsorgung, Unfallverhütung, Abfalltransport
sowie Deponiegebühren sind in den Einheitspreis einzukalkulieren.
Menge: 15,000 m²
DIN 276/2008: 0

**3.5.10 Asbestdachplatten 20/20 aufnehmen + entsorgen**
Asbestdachplatten 20/20 aufnehmen + entsorgen

Asbestdachplatten 20/20 cam Gauben/Wand/Kaminflächen
laut Vorschrift aufdecken, verpacken und entsorgen.
Alle Kosten für Entsorgung, Unfallverhütung, Abfalltransport
sowie Deponiegebühren sind in den Einheitspreis einzukalkulieren.
Menge: 6,000 m²
DIN 276/2008: 0

**3.5.11 Asbestplatten im Traufbereich aufnehmen + entsorgen**
Asbestplatten im Traufbereich aufnehmen + entsorgen

Traufbereich Asbestdachplatten 30/30 cm laut
Vorschrift aufdecken, verpacken und entsorgen.
Alle Kosten für Entsorgung, Unfallverhütung, Abfalltransport
sowie Deponiegebühren sind in den Einheitspreis einzukalkulieren.
Menge: 6,000 m
DIN 276/2008: 0

**3.5.12 Asbestplatten im Kehlbereich aufdecken + entsorgen**
Asbestplatten im Kehlbereich aufdecken + entsorgen

Kehlbereich Asbestplatten 30/30 cm auf Zinkkehle
laut Vorschrift aufdecken, verpacken und entsorgen.
Alle Kosten für Entsorgung, Unfallverhütung, Abfalltransport
sowie Deponiegebühren sind in den Einheitspreis einzukalkulieren.
Menge: 6,000 m
DIN 276/2008: 0

**3.5.13 Asbestplatten im Ortgangbereich aufnehmen + entsorgen**
Asbestplatten im Ortgangbereich aufnehmen + entsorgen

Ortgangbereich Asbestplatten 30/30 cm laut
Vorschrift aufdecken, verpacken und entsorgen.
Alle Kosten für Entsorgung, Unfallverhütung, Abfalltransport
sowie Deponiegebühren sind in den Einheitspreis einzukalkulieren.
Menge: 6,000 m
DIN 276/2008: 0

**3.5.14 Asbestplatten im Firstbereich aufdecken + entsorgen**
Asbestplatten im Firstbereich aufdecken + entsorgen

Firstbereich Asbestplatten 30/30 cm laut Vorschrift
aufdecken, verpacken und entsorgen.
Alle Kosten für Entsorgung, Unfallverhütung, Abfalltransport
sowie Deponiegebühren sind in den Einheitspreis einzukalkulieren.
Menge: 6,000 m
DIN 276/2008: 0

**3.5.15 Asbestplatten aufdecken**
Asbestplatten aufdecken

Asbestplatten 60/30 cm laut Vorschrift TRGS 519 aufdecken
und entsorgen.
Alle Kosten für Entsorgung, Unfallverhütung, Abfalltransport
sowie Deponiegebühren sind in den Einheitspreis einzukalkulieren.
Menge: 28,000 St
DIN 276/2008: 0

**3.5.16 Dachflächen vordecken**
Dachflächen vordecken

Dachflächen vordecken mit einer Lage Glasvliesbitumen V13 besandet, gemäß DIN  EN 13707
auf der Schalung mit einer Bahnüberdeckung
von mind. 10 cm fachgerecht verlegen.
Menge: 28,000 m²
DIN 276/2008: 0

**3.5.17 Deutsche Deckung**
Deutsche Deckung

Deutsche Deckung 30/30 Dacora-Blauschwarz.
Dachfläche mit Faserzement-Dachplatten Format
30/30 Farbe blauschwarz, eindecken. Deckungsart als Deutsche Deckung mit Gebindesteigung,
Dachneigung bis 40°, Befestigung entsprechend
der Richtlinien des Dachdeckerhandwerks.
Menge: 28,000 m²
DIN 276/2008: 0

**3.5.18 Deutsche Deckung Wand**
Deutsche Deckung Wand

Deutsche Deckung Wand 20/20 Dacora-blau-schwarz.
Wandfläche eindecken mit Faserzement- Dachplatten,
Format 20/20 cm, Farbe blauschwarz, Befestigung
mit verzinkten Schieferstiften.
Menge: 18,000 m²
DIN 276/2008: 0

**3.5.19 Eingebundenes Traufgebinde**
Eingebundenes Traufgebinde

Eingebundenes Traufgebinde Dacora-blauschwarz.
fachgerecht eindecken, als Zulage zur Dachfläche.
Menge: 6,000 m
DIN 276/2008: 0

**3.5.20 First Deutsche Deckung**
First Deutsche Deckung

First Deutsche Deckung, Dacora-blauschwarz.
First eindecken als eingebundene Firstgebinde
beiderseits der Firstlinie, Wetterseite 5 - 6 cm überstehend, Befestigung mit verzinkten Schiferstiften,
als Zulage zur Dachfläche.
Menge: 6,000 m
DIN 276/2008: 0

**3.5.21 Anfanh- und Endort**
Anfanh- und Endort

Anfang- und Endort Dacora-blauschwarz, eindecken
als eingebundene Anfang- und Endorte. Befestigung
mit verzinkten Schieferstiften nach Vorschrift, als Zulage
zur Dachfläche.
Menge: 6,000 m
DIN 276/2008: 0

**3.5.22 Lieferung Dachplatten 40/40**
Lieferung Dachplatten 40/40

Dachplatten 40/40 DGR zu Reparaturzwecken liefern.
Menge: 65,000 St
DIN 276/2008: 0

**3.5.23 Lieferung Dachplatten 30/30**
Lieferung Dachplatten 30/30

Dachplatten 30/30 DGR zu Reparaturzwecken liefern.
Menge: 65,000 St
DIN 276/2008: 0

**3.5.24 Lieferung Dachplatten 40/20**
Lieferung Dachplatten 40/20

Dachplatten 40/20 DGR zu Reparaturzwecken liefern.
Menge: 65,000 St
DIN 276/2008: 0

**3.5.25 Lieferung Dachplatten 30/20**
Lieferung Dachplatten 30/20

Dachplatten 30/20 DGR zu Reparaturzwecken liefern.
Menge: 65,000 St
DIN 276/2008: 0

**3.5.26 Lieferung Dachplatten 60/30**
Lieferung Dachplatten 60/30

Dachplatten 60/30 DGR zu Reparaturzwecken liefern.
Menge: 28,000 St
DIN 276/2008: 0

**3.5.27 Lieferung Dachplatten 20/20**
Lieferung Dachplatten 20/20

Dachplatten 20/20 DGR zu Reparaturzwecken liefern.
Menge: 28,000 St
DIN 276/2008: 0

#### Titel 3.6 Reparaturarbeiten Wellplatten

*Hinweis: Fabrikate*
Die unten aufgeführten Fabrikatsangaben sind in mehrerern
städtischen Gebäuden eingebaut und daher zwingend
vorgegeben.
Die neutral ausgeschriebenen Positionen decken die übrigen Gebäude ab,
bei welchen die exakten Produkbeschreibungen nicht bekannt sind.
Hier sind die gewählten Fabrikate anzugeben.

**3.6.1 Asbestwellplatten 1250 aufdecken + entsorgen**
Asbestwellplatten 1250  aufdecken + entsorgen

Asbestwellplatten 1250 cm lang laut Vorschrift aufdecken, verpacken und entsorgen.
Alle Kosten für Entsorgung, Unfallverhütung, Abfalltransport
sowie Deponiegebühren sind in den Einheitspreis einzukalkulieren.
Menge: 6,000 St
DIN 276/2008: 0

**3.6.2 Asbestwellplatten 1600 aufdecken + entsorgen**
Asbestwellplatten 1600  aufdecken + entsorgen

Asbestwellplatten 1600 cm lang laut Vorschrift aufdecken, verpacken und entsorgen.
Alle Kosten für Entsorgung, Unfallverhütung, Abfalltransport
sowie Deponiegebühren sind in den Einheitspreis einzukalkulieren.
Menge: 6,000 St
DIN 276/2008: 0

**3.6.3 Asbestwellplatten 2000 aufdecken + entsorgen**
Asbestwellplatten 2000  aufdecken + entsorgen

Asbestwellplatten 2000 cm lang laut Vorschrift aufdecken, verpacken und entsorgen.
Alle Kosten für Entsorgung, Unfallverhütung, Abfalltransport
sowie Deponiegebühren sind in den Einheitspreis einzukalkulieren.
Menge: 6,000 St
DIN 276/2008: 0

**3.6.4 Asbestwellplatten 2500 aufdecken + entsorgen**
Asbestwellplatten 2500  aufdecken + entsorgen

Asbestwellplatten 2500 cm lang laut Vorschrift aufdecken, verpacken und entsorgen.
Alle Kosten für Entsorgung, Unfallverhütung, Abfalltransport
sowie Deponiegebühren sind in den Einheitspreis einzukalkulieren.
Menge: 6,000 St
DIN 276/2008: 0

**3.6.5 Welleternit liefern u. verlegen**
Welleternit liefern u. verlegen

Well-Eternit, Profil 5, Naturgrau, 1250 cm asbestfrei,

liefern und in die Dachfläche laut Werksvorschrift eindecken.

Oder gleichwertig.

Angebotenes Fabrikat: '..................................................'
Menge: 18,000 St
DIN 276/2008: 0

**3.6.6 Traufenfuß**
Traufenfuß

Traufenfuß-Stück WE 5, 150/40, Naturgrau
liefern und einbauen, als Zulage.
Menge: 6,000 m
DIN 276/2008: 0

**3.6.7 Lieferung Wellplatte 2500**
Lieferung Wellplatte 2500

Wellplatte Pr. 5 DGR 2500 lang, zu Reparaturzwecken liefern.
Menge: 3,000 St
DIN 276/2008: 0

**3.6.8 Lieferung Wellplatte 2000**
Lieferung Wellplatte 2000

Wellplatte Pr. 5 DGR 2000 lang, zu Reparaturzwecken liefern.
Menge: 3,000 St
DIN 276/2008: 0

**3.6.9 Lieferung Wellplatte 1600**
Lieferung Wellplatte 1600

Wellplatte Pr. 5 DGR 1600 lang, zu Reparaturzwecken liefern.
Menge: 3,000 St
DIN 276/2008: 0

**3.6.10 Lieferung Wellplatte 1250**
Lieferung Wellplatte 1250

Wellplatte Pr. 5 DGR 1250 lang, zu Reparaturzwecken liefern.
Menge: 3,000 St
DIN 276/2008: 0

#### Titel 3.7 Tagelohnarbeiten

*Hinweis: Vorbemerkung*
Für Nebenarbeiten wie Stemmarbeiten, sowie unvorhergesehene
Arbeiten, soweit zusätzlich benötigt und von dem Auftraggeber angeordnet,
gelten nachfolgende Tagelohnsätze.

In den Tagelohnsätzen sind alle Nebenkosten, Fahrtkosten etc.,
sowie tarifliche Kosten einzukalkulieren.

Stundennachweise sind am Tag der Ausführung dem Auftraggeber
oder deren Bevollmächtigten zur Unterschrift vorzulegen.
Sollte dies nicht möglich sein, sind die Stundennachweise dem
technischen Sachbearbeiter zeitnah per E-Mail vor ab
zur Kenntnis zu geben. Verspätet vorgelegte
Stundenlohnnachweise werden nicht anerkannt.

**3.7.1 Zuschläge für Arbeiten außerhalb der regulären Arbeitszeit**
Für den Einsatzfall von 17:00 Uhr - 6:00 Uhr
wird eine Zulage, in Höhe von

'........................ %'

als Zuschlag auf die, bei dem Einsatzfall angefallene Materialien sowie

erforderlichen Stunden auf die im LV angebotenen Einheitspreise am

Ende der Rechnung erhoben.

Für den Einsatzfall an Sonn- und Feiertagen von 6:00 Uhr - 17:00 Uhr

wird eine Zulage, in Höhe von

'........................ %'

als Zuschlag auf die, bei dem Einsatzfall angefallene Materialien sowie

erforderlichen Stunden auf die im LV angebotenen Einheitspreise am

Ende der Rechnung erhoben

Für den Einsatzfall an Sonn- und Feiertagen von 17:00 Uhr - 6:00 Uhr

wird eine Zulage, in Höhe von

'........................ %'

als Zuschlag auf die, bei dem Einsatzfall angefallene Materialien sowie

erforderlichen Stunden auf die im LV angebotenen Einheitspreise am

nde der Rechnung erhoben
Menge: 0,000
DIN 276/2008: 0

**3.7.2 Zuschläge Materiallieferung**
Für unvorhergesehene Materiallieferungen, soweit zusätzlich benötigt
und von dem Auftraggeber angeordnet, werden

'........................ %'

Zuschlag auf die nachzuweisenden Einkaufspreise gefordert.

In diesen Zuschlägen sind alle Nebenkosten wie Fracht, Versicherung usw.

einzukalkulieren.
Menge: 0,000
DIN 276/2008: 0

**3.7.3 Helferstunden**
Helferstunde

Arbeitsstunden eines Helfers auf ausdrückliche Anweisung
der techn. Mitarbeiter ZGM.
Menge: 20,000 h
DIN 276/2008: 0

**3.7.4 Facharbeiterstunden**
Facharbeiterstunden

Arbeitsstunden eines Facharbeiters auf ausdrückliche
Anweisung des Auftraggebers.
Menge: 150,000 h
DIN 276/2008: 0

**3.7.5 Meisterstunden**
Meisterstunden

Arbeitstunden eines Meisters auf ausdrückliche
Anweisung der Bauleitung.
Menge: 18,000 h
DIN 276/2008: 0

**3.7.6 Hubsteiger 23 m**
Hubsteiger

Hubsteiger 23 m MTS 210, mit Fahrer
Menge: 10,000 h
DIN 276/2008: 0

**3.7.7 Hubsteiger 19 m**
Hubsteiger 19 m

Hubsteiger 19,00 m, ohne Fahrer
Menge: 10,000 h
DIN 276/2008: 0

**3.7.8 Hubarbeitsbühne 16 m**
Hubarbeitsbühne 16 m

Hubarbeitsbühne 16,00 m, ohne Fahrer
Menge: 10,000 h
DIN 276/2008: 0

**3.7.9 Dachdeckeraufzug**
Dachdeckeraufzug

Dachdeckeraufzug mit Bedienung
Menge: 10,000 h
DIN 276/2008: 0

**3.7.10 Steckaufzug**
Steckaufzug

Steckaufzug mit Bedienung
Menge: 10,000 h
DIN 276/2008: 0

**3.7.11 Nasssauger**
Nasssauger

Nasssauger mit Bedienung
Menge: 15,000 h
DIN 276/2008: 0
